# Sistema de regulación de la temperatura "UPONOR IBERIA"

- Propiedad del archivo: CYPE INGENIEROS, S.A.
- Formato: FIEBDC-3/2002
- Divisa: EUR
- Costes indirectos: 3.00 %
- IVA: 21.00 %

## I Instalaciones

### IC Calefacción, climatización y A.C.S.

#### ICE Emisores por agua para climatización

**ICE150** Ud Sistema de regulación de la temperatura "UPONOR IBERIA", compuesto de unidad base de control termostático, para un máximo de 6 termostatos de control y 8 cabezales electrotérmicos a 24 V, modelo C33, termostatos de control, modelo T34 y cabezales electrotérmicos, para un voltaje de 24 V, modelo Vario Plus PRO.
Suministro e instalación de sistema de regulación de la temperatura "UPONOR IBERIA", compuesto de unidad base de control termostático, para un máximo de 6 termostatos de control y 8 cabezales electrotérmicos a 24 V, modelo C33, termostatos de control, modelo T34 y cabezales electrotérmicos, para un voltaje de 24 V, modelo Vario Plus PRO. Totalmente montado, conexionado y probado.
Incluye: Colocación, fijación y conexionado eléctrico y de comunicación con todos los elementos que lo demanden en la instalación.
Criterio de medición de proyecto: Número de unidades previstas, según documentación gráfica de Proyecto.
Criterio de medición de obra: Se medirá el número de unidades realmente ejecutadas según especificaciones de Proyecto.

| Código | Ud | Descripción | Rendimiento | Precio | Importe |
|---|---|---|---|---|---|
| mt38esu030g | Ud | Unidad base de control termostático, para un máximo de 6 termostatos de control y 8 cabezales electrotérmicos a 24 V, modelo C33, "UPONOR IBERIA". (material) | 1.000 | 115.00 | 115.00 |
| mt38esu020v | Ud | Termostato de control, empotrable, modelo T34, "UPONOR IBERIA", para un voltaje de 24 V. (material) | 2.000 | 44.50 | 89.00 |
| mt38esu010f | Ud | Cabezal electrotérmico, para un voltaje de 24 V, modelo Vario Plus PRO "UPONOR IBERIA". (material) | 4.000 | 46.00 | 184.00 |
| mt35aia010a | m | Tubo curvable de PVC, corrugado, de color negro, de 16 mm de diámetro nominal, para canalización empotrada en obra de fábrica (paredes y techos). Resistencia a la compresión 320 N, resistencia al impacto 1 julio, temperatura de trabajo -5°C hasta 60°C, con grado de protección IP 545 según UNE 20324, no propagador de la llama. Según UNE-EN 61386-1 y UNE-EN 61386-22. (material) | 3.000 | 0.26 | 0.78 |
| mt35cun020a | m | Cable unipolar ES07Z1-K (AS), no propagador de la llama, con conductor multifilar de cobre clase 5 (-K) de 1,5 mm² de sección, con aislamiento de compuesto termoplástico a base de poliolefina libre de halógenos con baja emisión de humos y gases corrosivos (Z1), siendo su tensión asignada de 450/750 V. Según UNE 211025. (material) | 6.000 | 0.41 | 2.46 |
| mo004 | h | Oficial 1ª calefactor. (mano de obra) | 0.703 | 17.82 | 12.53 |
| mo103 | h | Ayudante calefactor. (mano de obra) | 0.703 | 16.10 | 11.32 |
| % | % | Costes directos complementarios | 2 % | 415.09 | 8.30 |
|  |  | Costes directos |  |  | 423.39 |
