# ICE135

- Propiedad del archivo: CYPE INGENIEROS, S.A.
- Formato: FIEBDC-3/2002
- Divisa: EUR
- Costes indirectos: 3.00 %
- IVA: 21.00 %

## I Instalaciones

### IC Calefacción, climatización y A.C.S.

#### ICE Emisores por agua para climatización

**ICE135** m² Sistema de calefacción por suelo radiante de baja altura "UPONOR IBERIA", compuesto por banda de espuma de polietileno (PE), de 60x8 mm, modelo Minitec, panel aislante moldeado, de 1200x750 mm y 15 mm de espesor, de poliestireno expandido (EPS), con difusores de aluminio, modelo Siccus PS12 y tubo de polietileno reticulado (PE-Xa) con barrera de oxígeno (EVOH), de 12 mm de diámetro exterior y 1,7 mm de espesor, modelo Comfort Pipe.
Suministro e instalación de sistema de calefacción por suelo radiante de baja altura "UPONOR IBERIA", compuesto por banda de espuma de polietileno (PE), de 60x8 mm, modelo Minitec, panel aislante moldeado, de 1200x750 mm y 15 mm de espesor, de poliestireno expandido (EPS), con difusores de aluminio, modelo Siccus PS12 y tubo de polietileno reticulado (PE-Xa) con barrera de oxígeno (EVOH), de 12 mm de diámetro exterior y 1,7 mm de espesor, modelo Comfort Pipe, incluso piezas especiales. Totalmente montado, conexionado y probado por la empresa instaladora mediante las correspondientes pruebas de servicio (incluidas en este precio).
Incluye: Preparación y limpieza de la superficie de apoyo. Replanteo de la instalación. Fijación del zócalo perimetral. Colocación de los paneles. Replanteo de la tubería. Colocación y fijación de las tuberías. Realización de pruebas de servicio.
Criterio de medición de proyecto: Superficie útil, medida según documentación gráfica de Proyecto.
Criterio de medición de obra: Se medirá la superficie realmente ejecutada según especificaciones de Proyecto.

| Código | Ud | Descripción | Rendimiento | Precio | Importe |
|---|---|---|---|---|---|
| mt17epu026d | m | Banda de espuma de polietileno (PE), de 60x8 mm, modelo Minitec "UPONOR IBERIA". (material) | 0.600 | 1.53 | 0.92 |
| mt17epu014d | Ud | Panel aislante moldeado, de 1200x750 mm y 15 mm de espesor, de poliestireno expandido (EPS), con difusores de aluminio, modelo Siccus PS12 "UPONOR IBERIA", paso del tubo múltiplo de 12,5 cm. (material) | 1.111 | 39.50 | 43.88 |
| mt37tpu014hd | m | Tubo de polietileno reticulado (PE-Xa) con barrera de oxígeno (EVOH), de 12 mm de diámetro exterior y 1,7 mm de espesor, modelo Comfort Pipe, "UPONOR IBERIA", según ISO 15875-2. (material) | 8.000 | 1.67 | 13.36 |
| mo004 | h | Oficial 1ª calefactor. (mano de obra) | 0.718 | 17.82 | 12.79 |
| mo103 | h | Ayudante calefactor. (mano de obra) | 0.718 | 16.10 | 11.56 |
| % | % | Costes directos complementarios | 2 % | 82.51 | 1.65 |
|  |  | Costes directos |  |  | 84.16 |

| Código | Ud | Descripción | Precio |
|---|---|---|---|
| mo008 | h | Oficial 1ª fontanero. (mano de obra) | 17.82 |
| mo107 | h | Ayudante fontanero. (mano de obra) | 16.10 |
