# ICU018

- Propiedad del archivo: CYPE INGENIEROS, S.A.
- Formato: FIEBDC-3/2002
- Divisa: EUR
- Costes indirectos: 3.00 %
- IVA: 21.00 %

## I Instalaciones

### IC Calefacción, climatización y A.C.S.

#### ICU Geotermia

**ICU018** Ud Tubería para formación de pilote geotérmico, formada por tubo de polietileno reticulado (PE-Xa), recubierto de una capa de polietileno negro resistente a los rayos UV, de 25 mm de diámetro exterior y 2,3 mm de espesor, SDR11, modelo Geo Piles PLUS "UPONOR IBERIA", con pies para unión en U de tubos, modelo Geo Piles, distanciadores para tubos, modelo Geo Piles, latiguillos de fijación a la armadura del pilote (no incluida en este precio), curvatubos de plástico, modelo Geo Piles, tapones para los tubos, modelo Geo Vertis.
Suministro y colocación de tubería para formación de pilote geotérmico, formada por tubo de polietileno reticulado (PE-Xa), recubierto de una capa de polietileno negro resistente a los rayos UV, de 25 mm de diámetro exterior y 2,3 mm de espesor, SDR11, modelo Geo Piles PLUS "UPONOR IBERIA", con pies para unión en U de tubos, modelo Geo Piles, distanciadores para tubos, modelo Geo Piles, latiguillos de fijación a la armadura del pilote (no incluida en este precio), curvatubos de plástico, modelo Geo Piles, tapones para los tubos, modelo Geo Vertis. Incluso conexiones de conducciones y remates. Totalmente montado, conexionado y probado por la empresa instaladora mediante las correspondientes pruebas de servicio.
Incluye: Colocación de tuberías, accesorios y piezas especiales. Conexionado de todos los circuitos. Realización de pruebas de servicio.
Criterio de medición de proyecto: Número de unidades previstas, según documentación gráfica de Proyecto.
Criterio de medición de obra: Se medirá el número de unidades realmente ejecutadas según especificaciones de Proyecto.

| Código | Ud | Descripción | Rendimiento | Precio | Importe |
|---|---|---|---|---|---|
| mt37tpu070qc | m | Tubo de polietileno reticulado (PE-Xa), recubierto de una capa de polietileno negro resistente a los rayos UV, de 25 mm de diámetro exterior y 2,3 mm de espesor, SDR11, modelo Geo Piles PLUS "UPONOR IBERIA", según ISO 15875-2, con el precio incrementado el 10% en concepto de accesorios y piezas especiales. (material) | 82.000 | 4.31 | 353.42 |
| mt37sgu031d | Ud | Distanciador para tubos de 25 mm de diámetro, modelo Geo Piles "UPONOR IBERIA". (material) | 12.000 | 6.49 | 77.88 |
| mt37sgu030d | Ud | Pie de polietileno de alta densidad (PE 100), para unión en U de tubos, electrosoldable, modelo Geo Piles "UPONOR IBERIA". (material) | 4.000 | 83.45 | 333.80 |
| mt37tpu705d | Ud | Latiguillo de poliamida para fijación de la tubería, modelo Multi "UPONOR IBERIA". (material) | 80.000 | 0.07 | 5.60 |
| mt37sgu035h | Ud | Curvatubos de plástico, modelo Geo Piles, de 25 mm de diámetro, modelo Geo Piles "UPONOR IBERIA". (material) | 8.000 | 5.61 | 44.88 |
| mt37sgu033q | Ud | Tapón para tubo de polietileno reticulado (PE-Xa) de 25 mm de diámetro, SDR11, modelo Geo Vertis "UPONOR IBERIA". (material) | 8.000 | 1.67 | 13.36 |
| mo004 | h | Oficial 1ª calefactor. (mano de obra) | 1.001 | 17.82 | 17.84 |
| mo103 | h | Ayudante calefactor. (mano de obra) | 1.001 | 16.10 | 16.12 |
| % | % | Costes directos complementarios | 2 % | 862.90 | 17.26 |
|  |  | Costes directos |  |  | 880.16 |

| Código | Ud | Descripción | Precio |
|---|---|---|---|
| mo008 | h | Oficial 1ª fontanero. (mano de obra) | 17.82 |
| mo107 | h | Ayudante fontanero. (mano de obra) | 16.10 |
