# Arqueta para la conexión de sondas geotérmicas

- Propiedad del archivo: CYPE INGENIEROS, S.A.
- Formato: FIEBDC-3/2002
- Divisa: EUR
- Costes indirectos: 3.00 %
- IVA: 21.00 %

## I Instalaciones

### IC Calefacción, climatización y A.C.S.

#### ICU Geotermia

**ICU020** Ud Arqueta para la conexión de sondas geotérmicas, de polietileno de alta densidad (PEAD/HDPE), diámetro 1000 mm, conexiones de 63 mm de diámetro con la bomba de calor geotérmica y de 40 mm de diámetro con las sondas geotérmicas, modelo Geo Arqueta "UPONOR IBERIA", para 6 circuitos.
Suministro y colocación de arqueta para la conexión de sondas geotérmicas, de polietileno de alta densidad (PEAD/HDPE), diámetro 1000 mm, conexiones de 63 mm de diámetro con la bomba de calor geotérmica y de 40 mm de diámetro con las sondas geotérmicas, modelo Geo Arqueta "UPONOR IBERIA", para 6 circuitos, con colector de polietileno de alta densidad (PEAD/HDPE) formado por módulo de impulsión y módulo de retorno, con llave de corte para cada circuito, tapa y orejetas de agarre, sobre solera de hormigón en masa HM-20/B/20/I de 15 cm de espesor, sin incluir la excavación ni el relleno del trasdós. Incluso conexiones de conducciones y remates. Totalmente montada, conexionada y probada por la empresa instaladora mediante las correspondientes pruebas de servicio.
Incluye: Replanteo de la arqueta. Eliminación de las tierras sueltas del fondo de la excavación. Vertido y compactación del hormigón en formación de solera. Colocación de la arqueta prefabricada. Conexionado de todos los circuitos. Realización de pruebas de servicio. Colocación de la tapa. Carga de escombros sobre camión o contenedor.
Criterio de medición de proyecto: Número de unidades previstas, según documentación gráfica de Proyecto.
Criterio de medición de obra: Se medirá el número de unidades realmente ejecutadas según especificaciones de Proyecto.

| Código | Ud | Descripción | Rendimiento | Precio | Importe |
|---|---|---|---|---|---|
| mt10hmf010Mm | m³ | Hormigón HM-20/B/20/I, fabricado en central. (material) | 0.294 | 73.13 | 21.50 |
| mt37sgu300pa | Ud | Arqueta para la conexión de sondas geotérmicas, de polietileno de alta densidad (PEAD/HDPE), diámetro 1000 mm, conexiones de 63 mm de diámetro con la bomba de calor geotérmica y de 40 mm de diámetro con las sondas geotérmicas, modelo Geo Arqueta "UPONOR IBERIA", para 6 circuitos, con colector de polietileno de alta densidad (PEAD/HDPE) formado por módulo de impulsión y módulo de retorno, con llave de corte para cada circuito, tapa y orejetas de agarre. (material) | 1.000 | 3493.71 | 3493.71 |
| au00auh040 |  | Vibrador de hormigón, eléctrico. | 1.000 | 0.00 | 0.00 |
| mo020 | h | Oficial 1ª construcción. (mano de obra) | 0.977 | 17.24 | 16.84 |
| mo113 | h | Peón ordinario construcción. (mano de obra) | 0.684 | 15.92 | 10.89 |
| mo008 | h | Oficial 1ª fontanero. (mano de obra) | 0.317 | 17.82 | 5.65 |
| % | % | Costes directos complementarios | 2 % | 3548.59 | 70.97 |
|  |  | Costes directos |  |  | 3619.56 |
