# Colector modular para geotermia

- Propiedad del archivo: CYPE INGENIEROS, S.A.
- Formato: FIEBDC-3/2002
- Divisa: EUR
- Costes indirectos: 3.00 %
- IVA: 21.00 %

## I Instalaciones

### IC Calefacción, climatización y A.C.S.

#### ICU Geotermia

**ICU030** m Colector modular para geotermia, de poliamida, de 1 1/2" de diámetro, modelo Geo Vario PLUS "UPONOR IBERIA", para 2 circuitos, con conjunto de accesorios para formación de colector, modelo Magna, adaptadores para conexión de tubos de distribución a colector, modelo Geo, caudalímetros, modelo Magna y válvulas de esfera para cierre del circuito del colector, modelo Magna.
Suministro e instalación de colector modular para geotermia, de poliamida, de 1 1/2" de diámetro, modelo Geo Vario PLUS "UPONOR IBERIA", para 2 circuitos, con conexiones de tipo bayoneta, para tubos de distribución de PEX de 32 y 40 mm de diámetro, adaptadores no incluidos en este precio, con temperatura máxima de trabajo 60°C y presión máxima de trabajo 6 bar, con conjunto de accesorios para formación de colector, modelo Magna, adaptadores para conexión de tubos de distribución a colector, modelo Geo, caudalímetros, modelo Magna y válvulas de esfera para cierre del circuito del colector, modelo Magna. Totalmente montado, conexionado y probado por la empresa instaladora mediante las correspondientes pruebas de servicio (incluidas en este precio).
Incluye: Replanteo del emplazamiento del colector. Colocación del colector. Conexionado de todos los circuitos. Realización de pruebas de servicio.
Criterio de medición de proyecto: Número de unidades previstas, según documentación gráfica de Proyecto.
Criterio de medición de obra: Se medirá el número de unidades realmente ejecutadas según especificaciones de Proyecto.

| Código | Ud | Descripción | Rendimiento | Precio | Importe |
|---|---|---|---|---|---|
| mt37alu135d | Ud | Conjunto de accesorios para formación de colector modular para geotermia de 1 1/2" de diámetro, modelo Magna "UPONOR IBERIA", formado por dos soportes largos de pared, dos soportes cortos de pared, dos llaves de llenado de latón, dos termómetros, un manómetro, dos tapones terminales y material de montaje. (material) | 1.000 | 166.80 | 166.80 |
| mt37alu130da | Ud | Colector modular para geotermia, de poliamida, de 1 1/2" de diámetro, modelo Geo Vario PLUS "UPONOR IBERIA", para 2 circuitos, con conexiones de tipo bayoneta, para tubos de distribución de PEX de 32 y 40 mm de diámetro, adaptadores no incluidos en este precio, con temperatura máxima de trabajo 60°C y presión máxima de trabajo 6 bar. (material) | 1.000 | 119.70 | 119.70 |
| mt37alu131g | Ud | Conjunto de dos adaptadores de latón, con conexiones a tubos de distribución de colector de geotermia, de tipo bayoneta con clip de fijación, y conexiones a tuberías de PEX de 32 mm de diámetro, modelo Geo "UPONOR IBERIA". (material) | 2.000 | 55.20 | 110.40 |
| mt37alu137d | Ud | Caudalímetro para colector modular para geotermia, modelo Magna "UPONOR IBERIA". (material) | 2.000 | 21.30 | 42.60 |
| mt37alu138d | Ud | Válvula de esfera para cierre del circuito del colector de geotermia de 1 1/2" de diámetro, modelo Magna "UPONOR IBERIA". (material) | 2.000 | 57.10 | 114.20 |
| mo004 | h | Oficial 1ª calefactor. (mano de obra) | 1.245 | 17.82 | 22.19 |
| mo103 | h | Ayudante calefactor. (mano de obra) | 1.245 | 16.10 | 20.04 |
| % | % | Costes directos complementarios | 2 % | 595.93 | 11.92 |
|  |  | Costes directos |  |  | 607.85 |
