# Válvula de asiento, de latón, de 16 mm de diámetro, "UPONOR IBERIA", con maneta vista con embellecedor de acero inoxidable

- Propiedad del archivo: CYPE INGENIEROS, S.A.
- Formato: FIEBDC-3/2002
- Divisa: EUR
- Costes indirectos: 3.00 %
- IVA: 21.00 %

## I Instalaciones

### IF Fontanería

#### IFW Elementos

**IFW010** Ud Válvula de asiento, de latón, de 16 mm de diámetro, "UPONOR IBERIA", con maneta vista con embellecedor de acero inoxidable.
Suministro e instalación de válvula de asiento, de latón, de 16 mm de diámetro, "UPONOR IBERIA", con maneta vista con embellecedor de acero inoxidable. Totalmente montada, conexionada y probada.
Incluye: Replanteo. Conexión de la válvula a los tubos.
Criterio de medición de proyecto: Número de unidades previstas, según documentación gráfica de Proyecto.
Criterio de medición de obra: Se medirá el número de unidades realmente ejecutadas según especificaciones de Proyecto.

| Código | Ud | Descripción | Rendimiento | Precio | Importe |
|---|---|---|---|---|---|
| mt37avu020e | Ud | Válvula de asiento, de latón, de 16 mm de diámetro, "UPONOR IBERIA", sistema de unión Quick and Easy. (material) | 1.000 | 14.68 | 14.68 |
| mt37avu100f | Ud | Maneta vista con embellecedor de acero inoxidable, "UPONOR IBERIA". (material) | 1.000 | 7.56 | 7.56 |
| mt37www010 | Ud | Material auxiliar para instalaciones de fontanería. (material) | 1.000 | 1.40 | 1.40 |
| mo008 | h | Oficial 1ª fontanero. (mano de obra) | 0.114 | 17.82 | 2.03 |
| mo107 | h | Ayudante fontanero. (mano de obra) | 0.114 | 16.10 | 1.84 |
| % | % | Costes directos complementarios | 2 % | 27.51 | 0.55 |
|  |  | Costes directos |  |  | 28.06 |
